# Extintor de polvo D, 9 Kg, de Faex

- Propiedad del archivo: CONSTRUNARIO
- Formato: FIEBDC-3/2012
- Programa: Construnario Versión 3.51
- Fecha de los precios: 20/10/2023
- Divisa: EUR

**EXTIN9D** u Extintor de polvo D, 9 Kg, de Faex
CATEGORÍA: Polvo D Peso 13.47 kg Altura máxima (mm):605 Diámetro (mm):180 Tara (Kg): 9 Eficacia: D Agente extintor:POLVO D Agente propulsor:N2 Modelo de extintor: PI-6D Temperatura de utilización (ºC):-20/+60 Presión de prueba (BAR): 23
