# Calzos de acristalamiento, modelo K-102 de Fadasa. 10x2mm

- Propiedad del archivo: CONSTRUNARIO
- Formato: FIEBDC-3/2012
- Programa: Construnario Versión 3.51
- Fecha de los precios: 20/10/2023
- Divisa: EUR

**K102** u Calzos de acristalamiento, modelo K-102 de Fadasa. 10x2mm
2.500 uds/caja
