# Separador para vidrio en rollo acolchado, referencia CH-18/AM de Fadasa. 18 x 18 x 3+2 mm

- Propiedad del archivo: CONSTRUNARIO
- Formato: FIEBDC-3/2012
- Programa: Construnario Versión 3.51
- Fecha de los precios: 20/10/2023
- Divisa: EUR

**CH18AM** u Separador para vidrio en rollo acolchado, referencia CH-18/AM de Fadasa. 18 x 18 x 3+2 mm
56.700 uds/caja
