# Mosquitera modelo PLISADA 22mm de Glosojor. Para grandes puertas/ventanas

- Propiedad del archivo: CONSTRUNARIO
- Formato: FIEBDC-3/2012
- Programa: Construnario Versión 3.51
- Fecha de los precios: 20/10/2023
- Divisa: EUR

**PLISADA 22mm** m Mosquitera modelo PLISADA 22mm de Glosojor. Para grandes puertas/ventanas
Características: - La plisada es la mosquitera ideal para grandes puertas y ventanas. - Apertura tanto horizontal como vertical. - Su composición de hilo le da un toque más estético y silencioso. - Puede ser realizado con un cabezal, dos cabezales con el gancho central de cierre o uno tras otro, con la posibilidad de acoplar de dos a seis cabezales para muy amplias puertas. - La ausencia de guías inferiores en el suelo hace fácil la limpieza y el tránsito: no hay barreras arquitectónicas.
