# Grúa automontante HUP 32/27 de Ibergrúas. Flecha: 32m. Altura: 27m. Carga máxima: 4000 kg

- Propiedad del archivo: CONSTRUNARIO
- Formato: FIEBDC-3/2012
- Programa: Construnario Versión 3.51
- Fecha de los precios: 20/10/2023
- Divisa: EUR

**HUP3227** u Grúa automontante HUP 32/27 de Ibergrúas. Flecha: 32m. Altura: 27m. Carga máxima: 4000 kg
La gama HUP ofrece una versatilidad excepcional con máxima rentabilidad, toda una gama de oportunidades sin precedentes. Explore la gama Potain HUP y amplíe información técnica haciendo clic en el nombre de cada modelo.
