# Dispositivos antipánico de sobreponer con un punto de cierre AR882 de Hoppe

- Propiedad del archivo: CONSTRUNARIO
- Formato: FIEBDC-3/2012
- Programa: Construnario Versión 3.51
- Fecha de los precios: 20/10/2023
- Divisa: EUR

**AR882** u Dispositivos antipánico de sobreponer con un punto de cierre AR882 de Hoppe
Barra antipánico de 1 puntos tipo toallero ARRONE: Anchura máxima de la puerta: 1220 mm Peso máximo de la puerta: 200 kg Fijación: tornillos de fijación para madera suministrados (paquetes de fijaciones de puerta de acero disponibles por separado) Prueba: BS EN 1125:2008 (clasificación 3 / 7 / 6 / B / 1 / 4 / 2 / 2 / A / A ); BS EN 1634 Parte 1. Se ha evaluado para su uso en puertas cortafuego de madera con una resistencia de 30, 60 y 120 minutos y de 240 minutos en puertas cortafuego de acero. Marcado CE: AAA005, Marcado UKCA: AAA7651 Aprobación Certifire: CF810, CE DOP: HUK0022, UKCA DOP: HUK0022-UK Observación: en conformidad con la normativa EN 1125, puertas con una altura de hasta 1300 mm de anchura están cubiertos por la normativa estándar. Puertas más altas no están cubiertas por este estándar y pruebas.
