# Juego de manillas con roseta HOPPE, de latón, sin bocallave, para puertas interiores M1628/42K

- Propiedad del archivo: CONSTRUNARIO
- Formato: FIEBDC-3/2012
- Programa: Construnario Versión 3.51
- Fecha de los precios: 20/10/2023
- Divisa: EUR

**M162842K** u Juego de manillas con roseta HOPPE, de latón, sin bocallave, para puertas interiores M1628/42K
Juego de manillas con roseta HOPPE, de latón, sin bocallave, para puertas interiores: Verificado según la normativa DIN EN 1906: 37-0140A, para edificios públicos Ensamblaje: manillas sueltas, con muelles de recuperación utilizables derecha/izquierda, guías sin mantenimiento Conexión: HOPPE Cuadradillo Rápido con cuadradillo lleno HOPPE (versión hembra/hembra) Base: nylon Fijación: no visible, tornillos multiuso
