# Conductor de cobre electrolítico, flexibilidad clase V, aislamiento PVC, cubierta exterior PVC/NBR, color negro de IBK

- Propiedad del archivo: CONSTRUNARIO
- Formato: FIEBDC-3/2012
- Programa: Construnario Versión 3.51
- Fecha de los precios: 20/10/2023
- Divisa: EUR

**VVK500** m Conductor de cobre electrolítico, flexibilidad clase V, aislamiento PVC, cubierta exterior PVC/NBR, color negro de IBK
Conexión de circuitos de señalización, control y medida en máquinas herramientas, aparatos portátiles y equipos industriales en general. Cubierta exterior de gran flexibilidad y resistente a aceites, grasas y humedad.
