# Cerradura de embutir para puertas de madera modelo 210 de MHA

- Propiedad del archivo: CONSTRUNARIO
- Formato: FIEBDC-3/2012
- Programa: Construnario Versión 3.51
- Fecha de los precios: 23/10/2023
- Divisa: EUR

**210MHA** u Cerradura de embutir para puertas de madera modelo 210 de MHA
- Distancia entre ejes: 85 mm. - Entrada: 50, 60 mm. - 4 pitones de seguridad de laton cromado. - Cuadradillo de 8 mm. - Caja cerrada en acero bicromatado. - Lengüeta reversible. - Incluye escudo de seguridad. - Incluye cilindro de seguridad MHA de 5 llaves de puntos niqueladas. - Posibilidad de cilindro de seguridad MHA mod.31 con pomo. - Cantos redondos y cuadrados.
