# Cerrojo para puerta modelo 285 de MHA. 60x70

- Propiedad del archivo: CONSTRUNARIO
- Formato: FIEBDC-3/2012
- Programa: Construnario Versión 3.51
- Fecha de los precios: 23/10/2023
- Divisa: EUR

**285MHA** u Cerrojo para puerta modelo 285 de MHA. 60x70
- Picaporte de entrada 60/70 mm - Solamente muletilla interior.
