# Lavavajillas industrial, referencia PFD 100 SmartBiz de Miele

- Propiedad del archivo: CONSTRUNARIO
- Formato: FIEBDC-3/2012
- Programa: Construnario Versión 3.51
- Fecha de los precios: 23/10/2023
- Divisa: EUR

**PFD100SmartBiz** u Lavavajillas industrial, referencia PFD 100 SmartBiz de Miele
Rendimiento de lavado: 13 servicios en solo 36 min1 Todo completamente seco - Secado mejorado AutoOpen Manejo intuitivo gracias al sencillo diseño del panel de mandos Ubicación flexible de utensilios , mejores resultados de limpieza
