# Contenedor MolokClassic 5mł de Molok. Para Envases

- Propiedad del archivo: CONSTRUNARIO
- Formato: FIEBDC-3/2012
- Programa: Construnario Versión 3.51
- Fecha de los precios: 23/10/2023
- Divisa: EUR

**MOLOKCLASENVA** u Contenedor MolokClassic 5mł de Molok. Para Envases
Contenedor de diámetro 170. La boca de entrada del residuo queda por debajo de los 1,1 m de altura Se soterra 1,5 m bajo tierra Válido para envases
