# Contenedor MolokClassic 3mł de Molok. Para Papel/Cartón

- Propiedad del archivo: CONSTRUNARIO
- Formato: FIEBDC-3/2012
- Programa: Construnario Versión 3.51
- Fecha de los precios: 23/10/2023
- Divisa: EUR

**MOLKCLASPAP** u Contenedor MolokClassic 3mł de Molok. Para Papel/Cartón
Contenedor de diámetro 130 cm. La boca de entrada del residuo queda por debajo de los 1,1 m de altura. Se soterra 1,5 m bajo tierra. Válido para almacenar papel/cartón.
