# Toallero aro, referencia 5006 de la serie Quattro de MTM. 180x75x145mm

- Propiedad del archivo: CONSTRUNARIO
- Formato: FIEBDC-3/2012
- Programa: Construnario Versión 3.51
- Fecha de los precios: 23/10/2023
- Divisa: EUR

**5006MTM** u Toallero aro, referencia 5006 de la serie Quattro de MTM. 180x75x145mm.
Con taladro
