# Toallero barra 30cm, referencia 5507 de la serie Art de MTM. 300x75x22mm

- Propiedad del archivo: CONSTRUNARIO
- Formato: FIEBDC-3/2012
- Programa: Construnario Versión 3.51
- Fecha de los precios: 23/10/2023
- Divisa: EUR

**5507MTM** u Toallero barra 30cm, referencia 5507 de la serie Art de MTM. 300x75x22mm
300x75x22mm
