# Mangueras de protección de cables EW de Murrplastik. Polietileno

- Propiedad del archivo: CONSTRUNARIO
- Formato: FIEBDC-3/2012
- Programa: Construnario Versión 3.51
- Fecha de los precios: 23/10/2023
- Divisa: EUR

**MANGUERAEW** m Mangueras de protección de cables EW de Murrplastik. Polietileno
Las mangueras de protección de cables EW se fabrican en polietileno especialmente modificado. El material está exento de halógeno, fósforo y cadmio. Las mangueras de protección de cables EW se caracterizan por su excelente flexibilidad y una buena resistencia a la flexión alternativa. Aplicaciones: Esfuerzos mecánicos leves Construcción de instalaciones Construcción de maquinaria Construcción de armarios de distribución
