# Armario metálico con 2 puertas con paneles perforados de Plastipol. 1000x410x1000h mm

- Propiedad del archivo: CONSTRUNARIO
- Formato: FIEBDC-3/2012
- Programa: Construnario Versión 3.51
- Fecha de los precios: 23/10/2023
- Divisa: EUR

**APP1331303** u Armario metálico con 2 puertas con paneles perforados de Plastipol. 1000x410x1000h mm
Ancho ext. A (mm) 1000 Fondo ext. B (mm) 410 Alto ext. C (mm) 1000 Peso (kg) 39,00 Material Chapa de acero Detalles Color RAL Gris 7035 Color puerta Gris 7035 Tipo puerta 2 (panel perf.) Cerradura Cilíndrica (2 llaves)
