# Taquilla de melamina hidrófuga y puerta fenólica (1 cuerpo/1 puerta) de Plastipol

- Propiedad del archivo: CONSTRUNARIO
- Formato: FIEBDC-3/2012
- Programa: Construnario Versión 3.51
- Fecha de los precios: 23/10/2023
- Divisa: EUR

**FEN3001X1** u Taquilla de melamina hidrófuga y puerta fenólica (1 cuerpo/1 puerta) de Plastipol
Más Información Largo ext. A (mm) 308 Fondo ext. B (mm) 500 Alto ext. C (mm) 1950 Altura puerta D (mm) 1800 Altura patas (mm) 150 Peso (kg) 34,00Detalles Material cuerpo Aglomerado hidrófugo Material puertas Melamina Color Blanco Color puerta Blanco Tipo puerta 1 (dcha ext.) Cerradura Cilíndrica (2 llaves)
