# Piscina prefabricada rectangular modelo Nara L de Polifibra

- Propiedad del archivo: CONSTRUNARIO
- Formato: FIEBDC-3/2012
- Programa: Construnario Versión 3.51
- Fecha de los precios: 23/10/2023
- Divisa: EUR

**NARAL** u Piscina prefabricada rectangular modelo Nara L de Polifibra
Modelo rectangular con escalera de acceso moldeada en el mismo casco y situada en el frente, permitiendo acceder a la piscina de un modo muy sencillo. Medidas agua: 3,25 m. de ancho x 6,40 m. de largo x 1,53 m. de altura. Medidas exterior piedra: 4,15 m. de ancho x 7,30 m de largo x 1,53 m. de altura.
