# Controlador compacto de alimentación en estado sólido de Watlow

- Propiedad del archivo: CONSTRUNARIO
- Formato: FIEBDC-3/2012
- Programa: Construnario Versión 3.51
- Fecha de los precios: 23/10/2023
- Divisa: EUR

**DINAMITE** u Controlador compacto de alimentación en estado sólido de Watlow
El controlador del dispositivo de conmutación de potencia DIN-A-MITE® A está diseñado y fabricado con las características de calidad esperadas de Watlow. Las capacidades DIN-A-MITE A incluyen conmutación monofásica de cruce por cero de hasta 25 A a 600VAC (consulte la curva de clasificación). Un diseño integrado único elimina las dudas vinculadas a la selección de un disipador de calor apropiado y las terminaciones adecuadas para la aplicación. El montaje en panel trasero y raíl DIN es estándar en esta familia de dispositivos de conmutación de potencia. El DIN-A-MITE también está libre de mercurio. Disponibles versiones con contactor de entrada de V CA/V CC, control de procesos de 4-20 mA o base de tiempo variable. Todas las configuraciones dependen del número de modelo y son seleccionables en fábrica. Este controlador de potencia incluye 200 KA de corriente nominal de cortocircuito (SCCR) con pruebas de hasta 480 V CA para evitar un arco eléctrico con los fusibles necesarios.
