# Barrera 24V con apertura rápida para accesos residenciales y colectivos hasta 6 m de largo de V2

- Propiedad del archivo: CONSTRUNARIO
- Formato: FIEBDC-3/2012
- Programa: Construnario Versión 3.51
- Fecha de los precios: 23/10/2023
- Divisa: EUR

| Código | Ud | Descripción |
|---|---|---|
| NUUR | u | Barrera 24V con apertura rápida para accesos residenciales y colectivos hasta 6 m de largo de V2 |
