# Adhesivo especial para tubería de PVC rígido y sistemas de presión de Unecol. Tixotrópico

- Propiedad del archivo: CONSTRUNARIO
- Formato: FIEBDC-3/2012
- Programa: Construnario Versión 3.51
- Fecha de los precios: 24/10/2023
- Divisa: EUR

**PVCTUBER** l Adhesivo especial para tubería de PVC rígido y sistemas de presión de Unecol. Tixotrópico
Adhesivo especial para tubería de PVC rígido y sistemas de presión. 2 años caducidad. Tixotrópico
