# Descalcificador de agua modelo Aquasil New S de VDF. Caudal de trabajo* (m3 / h): 1,5-24horas

- Propiedad del archivo: CONSTRUNARIO
- Formato: FIEBDC-3/2012
- Programa: Construnario Versión 3.51
- Fecha de los precios: 24/10/2023
- Divisa: EUR

**AquasilNewS** u Descalcificador de agua modelo Aquasil New S de VDF. Caudal de trabajo* (m3 / h): 1,5-24horas
Descalcificador de agua con sal perfecto para casas, pisos, oficinas y cualquier edificio con espacio reducido. Nuestros equipos de descalcificadores Aquasil S son ultracompactos y están perfectamente adaptados a las casas y pisos actuales. Funciona con resina de máxima durabilidad y eficacia, para lograr un caudal de agua muy grande y perdiendo poca cantidad. Están diseñados expresamente con dos ampollas para tener agua descalcificada de forma fluida y constante, no teniendo así los molestos inconvenientes y molestias de otros equipos. Aquasil no necesita electricidad, y ofrece máximas garantías
