# Prensa compactadora Macfab 150 de Reciclajes Logísticos

- Propiedad del archivo: CONSTRUNARIO
- Formato: FIEBDC-3/2012
- Programa: Construnario Versión 3.51
- Fecha de los precios: 24/10/2023
- Divisa: EUR

**Macfab150** u Prensa compactadora Macfab 150 de Reciclajes Logísticos
• Peso de las balas producidas hasta 150 Kg • Compactadora de gama media de carga fácil para cajas de gran tamaño • El proceso de expulsión de la bala es limpio y sencillo gracias a un expulsor completamente automatizado • Ganchos de retención para evitar la expulsión de material EXTRAS OPCIONALES: • Disponible para corriente de 110 voltios • Su diseño único patentado para moldear balas elimina la necesidad de usar pallets al levantar, apilar o transportar las balas Especificaciones técnicas Dimensiones de la prensa Altura 2.630 m Anchura 1.560 m Profundidad 1.030 m Peso 780 kg Altura transporte 1.955 m Potencia eléctrica 220 – 240 V (Monofásica ) Motor 2.2 kW 16 Amp Fuerza de presión Hasta 8 toneladas Nivel de ruido 74 decibelios Dimensiones de la bala Altura 1.00 m Anchura 0.975 m Profundidad 0.800 m Peso hasta 150 kg (según el tipo de material empleado) Tiempo de compactación 40 segundos Dimensión aberturas de carga Altura 0.470 m Anchura 0.975 m Profundidad 0.800 m
