# Cámara CCTV para esquina, referencia 3.0C-H5A-CR1-IR de Rister

- Propiedad del archivo: CONSTRUNARIO
- Formato: FIEBDC-3/2012
- Programa: Construnario Versión 3.51
- Fecha de los precios: 24/10/2023
- Divisa: EUR

**30CH5ACR1IR** u Cámara CCTV para esquina, referencia 3.0C-H5A-CR1-IR de Rister
La cámara para esquinas H5A de Avigilon es una solución antiligaduras y sin agarre, que está especialmente diseñada para soportar los intentos más fuertes de destruirla, desmontarla, fijarla o desactivarla. Las instalaciones que necesiten una cámara que pueda resistir a los actos vandálicos, tales como las cárceles, las prisiones, los hospitales y los usos generales (por ejemplo, las escuelas preparatorias) podrán aprovechar el amplio campo de visión de la cámara y una calidad de imagen superior para lograr un conocimiento óptimo de la situación. Al ser una cámara de la plataforma Avigilon H5, la cámara para esquinas H5A cuenta con nuestra tecnología integrada de video analíticos de última generación para mejorar la detección y la clasificación de objetos, la detección de actividades inusuales (UAD), la tecnología de reconocimiento facial y Avigilon Appearance Search™ para ayudar a garantizar que los eventos críticos no pasen desapercibidos
