# Bovedilla cerámica de Tejala. Medidas: 600x130x250

- Propiedad del archivo: CONSTRUNARIO
- Formato: FIEBDC-3/2012
- Programa: Construnario Versión 3.51
- Fecha de los precios: 24/10/2023
- Divisa: EUR

**BOVECER** u Bovedilla cerámica de Tejala. Medidas: 600x130x250
Se emplean en la construcción de forjados unidireccionales. La bovedilla cerámica ofrece una serie de ventajas frente a las fabricadas en otros materiales como el hormigón: menor peso y mayor aislamiento térmico.
