# Ladrillo rústico de Tejala. Medidas: 285x135x45

- Propiedad del archivo: CONSTRUNARIO
- Formato: FIEBDC-3/2012
- Programa: Construnario Versión 3.51
- Fecha de los precios: 24/10/2023
- Divisa: EUR

**LADRILRUS** u Ladrillo rústico de Tejala. Medidas: 285x135x45
Tocho de máquina con aspecto manual color rojo e hidrofugado.
