# Cable de media tensión de aluminio, con aislamiento de HEPR, libre de halógenos X-VOLT HEPRZ1 AL de Top Cable

- Propiedad del archivo: CONSTRUNARIO
- Formato: FIEBDC-3/2012
- Programa: Construnario Versión 3.51
- Fecha de los precios: 24/10/2023
- Divisa: EUR

**XVOLTHEPRZ1AL** m Cable de media tensión de aluminio, con aislamiento de HEPR, libre de halógenos X-VOLT HEPRZ1 AL de Top Cable
Cable de aluminio X-VOLT HEPRZ1 AL para la transmisión y distribución de electricidad en redes de media tensión. Características del cable X-VOLT HEPRZ1 AL Características eléctricas MEDIA TENSIÓN 12/20 kV y 18/30 kV.
