# Pulsador táctil LS72401 LB de Robotbas. 1 función

- Propiedad del archivo: CONSTRUNARIO
- Formato: FIEBDC-3/2012
- Programa: Construnario Versión 3.51
- Fecha de los precios: 25/10/2023
- Divisa: EUR

**LS72401LB** u Pulsador táctil LS72401 LB de Robotbas. 1 función
El LS72401 LB es un pulsador táctil de 1 función fabricado en color blanco para bus SiSLink/C3. La función disponible permite accionar puntos de luz, lanzar escenas de alumbrado, subir y bajar persianas o controlar la ducha o la bañera. Compatible con los embellecedores de la serie LivingLight, este pulsador permite la personalización del logotipo y la iconografía en función de las especificaciones del cliente.
