# Tobogán compuesto por una estructura de madera de pino nórdico de 95 x 95 mm referencia TO212 de Speedcourts

- Propiedad del archivo: CONSTRUNARIO
- Formato: FIEBDC-3/2012
- Programa: Construnario Versión 3.51
- Fecha de los precios: 25/10/2023
- Divisa: EUR

**TO212** u Tobogán compuesto por una estructura de madera de pino nórdico de 95 x 95 mm referencia TO212 de Speedcourts
Tobogán compuesto por una estructura de madera de pino nórdico de 95 x 95 mm, y con paneles en polietileno ANTIVANDÁLICO. La rampa del tobogán está situada a 100 cm, del suelo. Dispone de barra de seguridad para caídas. Para la subida hay 3 peldaños de madera cilíndricos de 40 mm, de diámetro. El tobogán mide 190 cm, de largo. Fabricado en fibra de vidrio muy resistente, con laterales en polietileno ANTIVANDÁLICO. Los paneles representan una nube.
