# Banco de madera de eucalipto certificada referencia BA200 de Speedcourts

- Propiedad del archivo: CONSTRUNARIO
- Formato: FIEBDC-3/2012
- Programa: Construnario Versión 3.51
- Fecha de los precios: 25/10/2023
- Divisa: EUR

**BA200** u Banco de madera de eucalipto certificada referencia BA200 de Speedcourts
Longitud 1800 mm. Ancho 547 mm. Altura total 923 mm. Peso 31,467 kg.
