# Falso techo de madera modelo Piscis 16 de Spigogroup

- Propiedad del archivo: CONSTRUNARIO
- Formato: FIEBDC-3/2012
- Programa: Construnario Versión 3.51
- Fecha de los precios: 25/10/2023
- Divisa: EUR

**FLSOLIS** m2 Falso techo de madera modelo Piscis 16 de Spigogroup
Absorción acústica aw = 0,518 % perf. = 4,60%
