# Luminaria fluorescente y de emergencia 7108/S1/HF/CF de Siccis. Zona 1,2 ATEX II 2G

- Propiedad del archivo: CONSTRUNARIO
- Formato: FIEBDC-3/2012
- Programa: Construnario Versión 3.51
- Fecha de los precios: 25/10/2023
- Divisa: EUR

**7108S1HFCF** u Luminaria fluorescente y de emergencia 7108/S1/HF/CF de Siccis. Zona 1,2 ATEX II 2G
Fluroescente compacto 8W. 448x140x158
