# Luminaria LED para temperaturas extremas serie Extreme 54465 de Siccis. Temperatura: -40ºC = Ta = +75ºC

- Propiedad del archivo: CONSTRUNARIO
- Formato: FIEBDC-3/2012
- Programa: Construnario Versión 3.51
- Fecha de los precios: 25/10/2023
- Divisa: EUR

**54465** u Luminaria LED para temperaturas extremas serie Extreme 54465 de Siccis. Temperatura: -40ºC = Ta = +75ºC
LM: 3940 1320x165x105
