# Escalera de hierro y madera recta modelo Láser de Escalkit

- Propiedad del archivo: CONSTRUNARIO
- Formato: FIEBDC-3/2012
- Programa: Construnario Versión 3.51
- Fecha de los precios: 25/10/2023
- Divisa: EUR

**LASER** u Escalera de hierro y madera recta modelo Láser de Escalkit
Escalera para interior compuesta por peldaño de madera de 40mm de espesor, estructuras laterales cortadas al laser en hierro pintado. Barandilla modelo Jazz en acero inox aisi 304 o bien en hierro.
