# Escalera escamoteable de acordeón retráctil Aci Svecia de Escalkit

- Propiedad del archivo: CONSTRUNARIO
- Formato: FIEBDC-3/2012
- Programa: Construnario Versión 3.51
- Fecha de los precios: 25/10/2023
- Divisa: EUR

**ACISVECIA** u Escalera escamoteable de acordeón retráctil Aci Svecia de Escalkit
Escalera escamoteable de acordeón retráctil para interior en acero galvanizado electrolítico con pintura al horno de alta resistencia. Estructura de soporte pintada en blanco. Contiene: 2 cerradura en hierro, 1 panel de aglomerado de álamo de 16mm de espesor certificado con muy baja emisión de deformado (clase E1), 2 asas de aterrizaje superiores, 1 pasamano telescópico a la derecha (en los tamaños 70 × 50, 70 × 60, 70 × 70 no se incluye), 1 palo de apertura de escalera, 4 escuadras de fijación en forma de L, tubo terminal que hace más estable la escalera, 2 muelles con doble anillo de cierre. Caja de la escalera de chapa de 1,2mm de espesor, palancas y peldaños en chapa de 1,5mm de espesor.
