# Persiana enrollable de aluminio perfilado modelo C-39 de StilCondal. Lamas curvas de 39 mm

- Propiedad del archivo: CONSTRUNARIO
- Formato: FIEBDC-3/2012
- Programa: Construnario Versión 3.51
- Fecha de los precios: 25/10/2023
- Divisa: EUR

**C39_STIL** u Persiana enrollable de aluminio perfilado modelo C-39 de StilCondal. Lamas curvas de 39 mm
Esta persiana enrollable de aluminio perfilado, está formada por lamas curvas de 39 mm. Con relleno de espuma de poliuretano, lo que fomenta tanto su densidad como su capacidad de aislamiento térmico y acústico. Características Técnicas Espesor normal: 8,3mm Altura de cubrimiento: 39 mm Medidas máximas de uso: 2,375 x 2.470
