# Baldosa porcelánica gama Acacia de STN. 20,5X61,5. Color miel

- Propiedad del archivo: CONSTRUNARIO
- Formato: FIEBDC-3/2012
- Programa: Construnario Versión 3.51
- Fecha de los precios: 25/10/2023
- Divisa: EUR

| Código | Ud | Descripción |
|---|---|---|
| BA6MAS | m2 | Baldosa porcelánica gama Acacia de STN. 20,5X61,5. Color miel |
