# Hidrante enterrado DN80 de la serie 88 de Sustraiak Systems. Según la norma EN 14339:2006. PFA 16 bar

- Propiedad del archivo: CONSTRUNARIO
- Formato: FIEBDC-3/2012
- Programa: Construnario Versión 3.51
- Fecha de los precios: 26/10/2023
- Divisa: EUR

**HIDENTERSUS** u Hidrante enterrado DN80 de la serie 88 de Sustraiak Systems. Según la norma EN 14339:2006. PFA 16 bar
Un hidrante se considera una toma de agua privada o pública que debe garantizar un adecuado caudal y presión de servicio. Utilización: Es de uso exclusivo por bomberos, aunque los privados pueden utilizarse por personal adiestrado para tal fin. Aplicaciones: 1. Servir de conexión y abastecimiento a las mangueras de extinción de incendios. 2. Provisionar agua a los vehículos de los servicios de bomberos. Clasificación: Hidrante enterrado: Hidrante instalado en una cámara bajo tierra con una caja de superficie. Son adecuados para lugares con problemas de espacio.
