# Tuberías de PVC gris, DN20 de Sustraiak Systems. PN: 1,5: Largo: 6 m

- Propiedad del archivo: CONSTRUNARIO
- Formato: FIEBDC-3/2012
- Programa: Construnario Versión 3.51
- Fecha de los precios: 26/10/2023
- Divisa: EUR

**PVCGRISSUS** m Tuberías de PVC gris, DN20 de Sustraiak Systems. PN: 1,5: Largo: 6 m
Fabricada según la norma UNE EN 1452. Tubería de PVC, apta para la conducción de agua a presión. Color gris RAL 7037 Unión encolado o con junta elástica Barras de 6 mts.
