# Ladrillo cerámico de 10 de Tabicesa. 235x109x97

- Propiedad del archivo: CONSTRUNARIO
- Formato: FIEBDC-3/2012
- Programa: Construnario Versión 3.51
- Fecha de los precios: 26/10/2023
- Divisa: EUR

**LADCER10** u Ladrillo cerámico de 10 de Tabicesa. 235x109x97
Pieza P con uso previsto en fábrica de albañilería protegida.
