# Pieza base de termoarcilla® de 14 de Tabicesa. 300x190x144

- Propiedad del archivo: CONSTRUNARIO
- Formato: FIEBDC-3/2012
- Programa: Construnario Versión 3.51
- Fecha de los precios: 26/10/2023
- Divisa: EUR

**PIEZABASETER** u Pieza base de termoarcilla® de 14 de Tabicesa. 300x190x144
Pieza P con uso previsto en fábrica de albañilería protegida
