# Grupo electrógeno CMH-2.5-60Hz de Carod

- Propiedad del archivo: CONSTRUNARIO
- Formato: FIEBDC-3/2012
- Programa: Construnario Versión 3.51
- Fecha de los precios: 26/10/2023
- Divisa: EUR

**9211160** u Grupo electrógeno CMH-2.5-60Hz de Carod
Motor HONDA Modelo Motor GX160 Alternador MECCALTE Modelo Alternador S15W-85 KVA Continuo 2,65 kVA KVA Emergencia Hz 60 Hz Fases MONOFASICO Voltaje 230 V RPM 3600 RPM Combustible GASOLINA Refrigeracion AIRE Acabado BANCADA Arranque SIN FALLO TOMA RED
