# Caja de alumbrado público referencia TELUX16B2F1 de Telux. 2 bornes de entrada, 1 fusible

- Propiedad del archivo: CONSTRUNARIO
- Formato: FIEBDC-3/2012
- Programa: Construnario Versión 3.51
- Fecha de los precios: 27/10/2023
- Divisa: EUR

**TELUX16B2F1** u Caja de alumbrado público referencia TELUX16B2F1 de Telux. 2 bornes de entrada, 1 fusible
Capacidad conexión: 16/25 mm² Voltaje: 230/400VTipo: Caja 60x64x150Bornes entrada: 2Bornes salida: 1Grado IP: Espuma IP13
