# Tubo flexible de acero TM-PVC, referencia 11060211 de Pemsa. DN11 gris claro RAl7035. Protección: GC

- Propiedad del archivo: CONSTRUNARIO
- Formato: FIEBDC-3/2012
- Programa: Construnario Versión 3.51
- Fecha de los precios: 31/10/2023
- Divisa: EUR

**PEM11060211** m Tubo flexible de acero TM-PVC, referencia 11060211 de Pemsa. DN11 gris claro RAl7035. Protección: GC
Precio: 8.82
Tubo flexible de acero con sistema de protección GC recubierto de PVC del tipo TM-PVC 7035 para la protección de cableado. Tubo anillado flexible con fleje de acero, protección estanca y autoextinguible (IP65), resistencia a la compresión de 1250 N y resistencia a impactos de 6 J. Disponible en color gris (RAL 7035), con amplia variedad de medidas. Código EAN: 8431927087010 Código ETIM 8.0: EC001179
