# Tubo rígido del tipo RPVC 1250+manguito, referencia 13050132 de Pemsa. DN32, gris

- Propiedad del archivo: CONSTRUNARIO
- Formato: FIEBDC-3/2012
- Programa: Construnario Versión 3.51
- Fecha de los precios: 31/10/2023
- Divisa: EUR

**PEM13050132** m Tubo rígido del tipo RPVC 1250+manguito, referencia 13050132 de Pemsa. DN32, gris
Precio: 5.11
Tubo rígido del tipo RPVC para la protección de cables eléctricos en aplicaciones de edificación. Fabricado en material plástico (PVC) con un Índice de protección IP44, resistencia a la compresión de 1250 N y resistencia a impactos de 6 J. Disponible en color gris (RAL 7035), con amplia variedad de medidas. Código EAN: 8431927067500 Código ETIM 8.0: EC001174
