# Prensaestopas metálico con sistema de cierre por diafragma Iris-M, referencia 21084036 de Pemsa. Inox PG36 (22/32)

- Propiedad del archivo: CONSTRUNARIO
- Formato: FIEBDC-3/2012
- Programa: Construnario Versión 3.51
- Fecha de los precios: 31/10/2023
- Divisa: EUR

**PEM21084036** u Prensaestopas metálico con sistema de cierre por diafragma Iris-M, referencia 21084036 de Pemsa. Inox PG36 (22/32)
Precio: 252.36
Prensaestopas metálico con sistema de cierre por diafragma con junta TPV y un índice de protección de IP68 (5 bar) según EN 60529. Disponible en rosca métrica de M12 a M63 y en rosca PG 7 a PG48 para diversos diámetros de cable. Fabricado en inoxidable AISI303. Código EAN: 8431927097507 Código ETIM 8.0: EC000441
