# Prensaestopas HSK-MZ, referencia 22060501 de Pemsa. M50 (25/31)

- Propiedad del archivo: CONSTRUNARIO
- Formato: FIEBDC-3/2012
- Programa: Construnario Versión 3.51
- Fecha de los precios: 31/10/2023
- Divisa: EUR

**PEM22060501** u Prensaestopas HSK-MZ, referencia 22060501 de Pemsa. M50 (25/31)
Precio: 247.87
Prensaestopas metálico con sistema de cierre por diafragma mejorado con junta NBR y un índice de protección de IP68 (10 bar) según EN 60529. Disponible en rosca métrica de M12 a M63 y en rosca PG 7 a PG48 para diversos diámetros de cable. Fabricado en latón niquelado. Dispone de un sistema de cierre específico que disminuye la presión por la tracción del cable. Aplicaciones Industriales y especiales. Código EAN: 8431927020192 Código ETIM 8.0: EC000441
