# Abrazadera de fijación para tubos de poliamida 12 autoextinguible, referencia 33120070 de Pemsa. DN70

- Propiedad del archivo: CONSTRUNARIO
- Formato: FIEBDC-3/2012
- Programa: Construnario Versión 3.51
- Fecha de los precios: 31/10/2023
- Divisa: EUR

**PEM33120070** u Abrazadera de fijación para tubos de poliamida 12 autoextinguible, referencia 33120070 de Pemsa. DN70
Precio: 53.08
Abrazadera de fijación para tubos de poliamida 12 autoextinguible, libre de halógenos, color negro RAL9005 disponible en varias medidas. Se utiliza conjuntamente con soporte medio, finales y protectores para la sujeción de tubos flexibles RB-PA y RB-PU para aplicaciones de Robótica. Código EAN: 8431927025814 Código ETIM 8.0: EC000368
