# Terminal protector, referencia 39098100 de Pemsa. DN10

- Propiedad del archivo: CONSTRUNARIO
- Formato: FIEBDC-3/2012
- Programa: Construnario Versión 3.51
- Fecha de los precios: 31/10/2023
- Divisa: EUR

**PEM39098100** u Terminal protector, referencia 39098100 de Pemsa. DN10
Precio: 0.70
Terminal protector, referencia 39098100 de Pemsa. DN10 Código EAN: 8431927025609 Código ETIM 8.0: EC000519
